# AUSSCHREIBEN.DE
Leistungsbeschreibung (GAEB 90, DA81)
Währung: _

## AUSSCHREIBEN.DE - Triflex
Datum: 24.04.25

### Titel 01 Triflex ProDeck - Parkdeck Beschichtungs

*Hinweis*
Triflex ProDeck
Parkdeck Beschichtungssystem (OS 11a/b)

Bauvorhaben: '...'
Architekt: '...'
Bauherr: '...'

Vorbemerkungen:

Die Verarbeitung erfolgt mit Produkten der Firma
Triflex GmbH & Co. KG, Minden.

Angeboten und eingebaut wird das armierte Parkdeck
Beschichtungssystem Triflex ProDeck gemäß VV TB, Teil
A, lfd. Nr. A 1.2.3.2 (OS 11a/b).
Für den Systemaufbau besteht ein
Verwendbarkeitsnachweis gemäß VV TB, Teil A, lfd. Nr. A
1.2.3.2 (OS 11a/b).
Der Systemaufbau erfüllt die Anforderungen der Klasse
OS 11a/b gemäß DIN 18532, Teil 6 und dem DBV Merkblatt
"Parkhäuser und Tiefgaragen" und der TR Instandhaltung
in Verbindung mit der DAfStb-Richtlinie "Schutz und
Instandsetzung von Betonbauteilen" in der jeweils
gültigen Fassung.

Die Einhaltung aller gültigen Richtlinien wird für die
jeweils empfohlenen Systemaufbauten mit Triflex-
Produkten berücksichtigt bzw. vorausgesetzt.

Der Auftragnehmer hat vor Auftragserteilung
nachzuweisen, dass er für die Verarbeitung von Triflex-
Produkten geschult wurde. Andernfalls ist die
Einweisung durch einen Schulungsmeister am Objekt
sicherzustellen.

Die in der Ausarbeitung enthaltenen Massen sind auf der
Baustelle zu überprüfen.

Die Abrechnung erfolgt nach gemeinsamen Aufmaß des
Auftragnehmers mit dem Auftraggeber.

Die Beschichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Parkhausbeschichtungen und -markierungen unterliegen
einer permanenten Beanspruchung und verschleißen in
Abhängigkeit der Nutzung.

Der Systemaufbau ist vom sachkundigen Planer nach
objektspezifischen Anforderungen anzupassen.
Detaillierte Ausschreibungstexte sind vom Planer
eigenverantwortlich zu erstellen. Mit der Übermittlung
dieses Leistungsverzeichnis-Entwurfs ist keine konkrete
Projektberatung verbunden. Die Textausarbeitung ist
eine unverbindliche Serviceleistung von Triflex.
Rechtsansprüche aus dieser Leistung sind
ausgeschlossen.

Grundlage für die Ausführung von
standsicherheitsrelevanten Betoninstandsetzungsarbeiten
sind die in den Bundesländern als Technische
Baubestimmung eingeführten Regeln und Richtlinien nach
VV TB, Teil A, lfd. Nr. A 1.2.3.2, sowie VV TB, Teil C,
lfd. Nr. C 3.12.

Als Vertragsbestandteile gelten:
· Leistungsverzeichnis
· Systembeschreibung, Systemzeichnungen und
Produktinformationen des Herstellers
· DIN 18202 Toleranzen im Hochbau
· Die in den Bundesländern als Technische Baubestimmung
eingeführten Regeln und Richtlinien nach VV TB, Teil A,
lfd. Nr. A 1.2.3.2
· Baupolizeiliche Bestimmungen
· Unfallverhütungsvorschriften
· VOB Teil B
in den jeweils zum Zeitpunkt des Vertragsabschlusses
gültigen Fassungen.

Stand: 04/2025

*Hinweis*
Das System Triflex ProDeck (OS 11a/b) ist eine
Parkdeckbeschichtung gemäß VV TB, Teil A, lfd. Nr. A
1.2.3.2 und erfüllt die Anforderungen der Klasse OS
11a/b gemäß DIN 18532, Teil 6 sowie dem DBV Merkblatt
"Parkhäuser und Tiefgaragen" und der TR Instandhaltung
in Verbindung mit der DAfStb-Richtlinie "Schutz und
Instandsetzung von Betonbauteilen" zur Abdichtung von
Parkdecks und Tiefgaragen. Das Beschichtungssystem auf
PMMA-Harzbasis besteht aus einer Grundierung, einer
vliesarmierten Detailabdichtung und einer Beschichtung
bzw. elastischen Oberflächenschutzschicht (hwO) sowie
einer Nutzschicht bzw. einer Versiegelung in
unterschiedlichen Oberflächenvarianten.

System- und Produkteigenschaften:
· Rissvermeidung durch Kraftverteilung
· Mechanisch hoch belastbar
· Schub- und scherfester Aufbau
· Nahtlos
· Systemintegrierte Detaillösungen
· Vollflächig haftend und unterlaufsicher
· Dynamische Rissüberbrückung Klasse B 3.2 (-20 °C)
gemäß DIN EN 1062-7
· Kalt applizierbar
· Schnell reaktiv
· Befahrbar nach ca. 3 Stunden (+23 °C)
· Chemisch beständig
· Witterungs- und lichtbeständig (UV, IR)
· Butylfrei
· Lösemittelfrei
· Rutschhemmend
· Erfüllt die Anforderungen der Klasse OS 11a/b gemäß
DIN 18532, Teil 6 und dem DBV Merkblatt "Parkhäuser und
Tiefgaragen" und der TR Instandhaltung in Verbindung
mit der DAfStb-Richtlinie "Schutz und Instandsetzung
von Betonbauteilen" in der jeweils gültigen Fassung
· Verwendbarkeitsnachweis gemäß VV TB, Teil A, lfd. Nr.
A 1.2.3.2 (OS 11a/b)
· Verarbeitungsbedingungen gemäß System- und
Produktbeschreibungen des Herstellers (z. B. mind.
Anwendungstemperatur 0 °C, max. Untergrundfeuchte 6
Gew.-%, Oberflächentemperatur mind. +3 °C über dem
Taupunkt)
· Die Abdichtungen innerhalb des Systemaufbaus mit
Triflex ProDetail (Anschlüsse, Details, Fugen) sind
durch europäisch technische Bewertungen (ETA),
ausgestellt durch das Deutsche Institut für Bautechnik
(DIBt), abgesichert und erfüllen die Anforderungen der
Bauproduktenverordnung der EU (CE-Kennzeichnung) nach
ETAG Nr. 005 in der jeweils höchsten Nutzungskategorie
· Produktspezifische Umwelt-Produktdeklaration (EPD)
für Triflex ProDetail nach EN 15804:2012 +
A2:2019/AC:2021
· Zu erwartende Lebensdauer von 40 Jahren für Triflex
ProDetail auf Grundlage erweiterter Prüfparameter gemäß
Europäischem Bewertungsdokument (EAD)
· Weiter können wesentliche Eigenschaften der
Abdichtung hinsichtlich Hydrolysebeständigkeit, Wurzel-
und Rhizomfestigkeit (FLL-Verfahren) sowie
Dichtigkeitsprüfung bis mind. 5 bar durch Prüfberichte
bescheinigt werden

*Hinweis*
Leistungsmerkmale von Triflex ProDeck (OS 11a/b) nach
dem DBV Merkblatt "Parkhäuser und Tiefgaragen" (2018)
plus zusätzliche Leistungsmerkmale:

ZeileMerkmalePrüfverfahrenAnforderungTriflex
ProDeck1Abriebfestigkeit

Verschleißwiderstand (BCA)DIN EN ISO 5470-1

DIN EN 13892-4Masseverlust < 3000 mg
Reibrad: H22/1000 Zyklen/Last: 1000 g
Zusätzlich müssen die Anforderungen der DIN EN 13813
erfüllt sein (siehe Abschnitt A.3.2).
Mindestens Klasse AR1 nach DIN EN 13813erfüllt

erfüllt2CO2-DurchlässigkeitDIN EN 1062-6sd > 50
merfüllt3WasserdampfdurchlässigkeitDIN EN ISO
7783Klasse III: sd > 50 merfüllt4Kapillare
Wasseraufnahme und WasserdurchlässigkeitDIN EN 1062-3w
< 0,1 kg/(m²*h0,5)erfüllt5Haftfestigkeit nach Prüfung
auf Temperaturwechsel-verträglichkeit
Für Verwendung im Außenbereich unter Einfluss von
Tausalzen: Gewitterregenbeanspruchung
(Temperaturschock) (10x) und Frost-Tau-
Wechselbeanspruchung mit Tausalzangriff (50x)

DIN EN 13687-2

DIN EN 13678-1Nach Temperaturwechselbeanspruchung
a) keine Risse, Blasen, Ablösungen
b) Abreißversuch =? 1,5 (1,0) N/mm²
Der Wert in Klammern ist der kleinste zulässige Wert
jeder Ablesung.

erfüllt

erfüllt6Widerstand gegen starken chemischen Angriff
Klasse I: 3d ohne Druck
Prüfflüssigkeiten: Gruppe 1, 3 und 10 nach DIN EN
13529DIN EN 1352924 Std. nach der Entnahme der
Beschichtung aus der Prüfflüssigkeit Verringerung der
Härte um weniger als 50 % bei Messung nach dem
Eindruckversuch nach Buchholz, DIN EN ISO 2815, oder
Shore-Härte, DIN EN ISO
868erfüllt7Rissüberbrückungsfähigkeit
Im Anschluss an die Konditionierung nach DIN EN 1062-
11, 4.1 - 7 Tage bei 70 °C für ReaktionsharzsystemeDIN
EN 1062-7B 3.2 (-20 °C)erfüllt8SchlagfestigkeitDIN EN
ISO 6272-2Nach der Belastung keine Risse und kein
Abblättern
Klasse I: =? 4 Nmerfüllt9AbreißversuchDIN EN 1542=? 1,5
(1,0) N/mm²erfüllt10Brandverhalten nach AufbringungDIN
EN 13501-1Mindestanforderungen: Klasse
Eflerfüllt11Griffigkeit / RutschfestigkeitDIN EN 13036-
4Klasse III: > 55 im nassen Zustand geprüfte Einheiten
(außen)erfüllt12DichtigkeitDIN EN 14224 bzw. ETAGKein
Wasserdurchtritterfüllt13Brandverhalten nach
AufbringungDIN EN 13501-1Mindestanforderungen: Klasse
EflV1: Bfl-s1
V2: Bfl-s114RutschhemmklasseDIN 51130V1: R13 V6
V2: R13 V815Rissüberbrückungsfähigkeit auf Beton für
Triflex ProDetail im AnschlussbereichDIN EN 1062-
7Maximale Rissaufweitung von 3 mm3 mm16Künstliche
Bewitterung nach DIN EN 1062-11:2002-10, 4.2 (UV-
Bestrahlung und Feuchte)DIN EN 1062-11:2002-10,
4.2Keine sichtbaren Fehler nach 2000 herfüllt
17Brandverhalten der MarkierungenDIN EN 13501-1Bfl-s1

**01.0001 Baustelleneinrichtung, allgemein**
Baustelle einrichten und nach Abschluss der Arbeiten
räumen. Vorhalten von Maschinen, Geräten, Werkzeugen
und sonstigen Betriebsmitteln, die zur Durchführung der
Arbeiten erforderlich sind.
Die Baustelle wird besenrein hinterlassen.
Einheit: psch
- Zuordnung: 391
- Zuordnung: 0

**01.0002 Container**
Lieferung, Aufbau, Vorhaltung und Abtransport eines
Material- und Geräte-Containers.
Einheit: psch
- Zuordnung: 391
- Zuordnung: 0

**01.0003 Elektroanschlüsse**
Elektroanschlüsse für Wechsel- und Drehstrom herstellen
und nach Beendigung der Baumaßnahme wieder entfernen.
Einheit: psch
- Zuordnung: 391
- Zuordnung: 0

**01.0004 Wasseranschluss**
Wasseranschluss für erforderliche Reinigungsarbeiten
herstellen und nach Beendigung der Baumaßnahme wieder
entfernen.
Einheit: psch
- Zuordnung: 391
- Zuordnung: 0

**01.0005 Bauzaun**
Bauzaun liefern und vorhalten für die gesamte Bauzeit
mit entsprechendem Umbau zu den jeweiligen
Arbeitsabschnitten.
Einheit: psch
- Zuordnung: 391
- Zuordnung: 0

**01.0006 Verkehrslenkungsmaßnahmen**
Verkehrslenkungsmaßnahmen wie Verkehrsschilder,
Ampelanlage usw. ergreifen, notwendige Geräte aufbauen,
entsprechend dem Baufortschritt umrüsten und nach
Beendigung der Baumaßnahmen entfernen.
Einheit: psch
- Zuordnung: 391
- Zuordnung: 0

**01.0007 Aktivkohlefilteranlage**
Liefern, aufbauen, betreiben und rückbauen einer
ausreichend dimensionierten Aktivkohlefilteranlage zur
Reinigung der Abluft von geruchsintensiver Monomer-
Belastung durch PMMA-Ausdünstungen. Die Anlage ist
regelmäßig zu überprüfen, die Aktivkohle ist
gegebenenfalls regelmäßig auszutauschen.
Der Austausch der Aktivkohle wird gesondert vergütet.

Luftkohlefilter Typ LAK-825-PE:
Aktivkohlefilter zur Entfernung von organischen
Verbindungen aus einem Luftstrom.
- Durchmesser: 1.300 mm
- Füllmenge: 825 kg Aktivkohle
- Volumenstrom: max. 1.000 m³/Std.
Aktivkohle Typ GUT-L40-2
Stranggepresste Formaktivkohle auf Steinkohlebasis zur
Entfernung organischer Verbindungen in einem Luftstrom.
- Stäbchendurchmesser: 4 mm
- BET-Oberfläche: 950 m²/g
- Jodzahl ca.: 900 mg/g
- Schüttdichte: ca. 500 +/- 30 kg/m³
Radialventilator MBA 600-T
Mitteldruck-Radialventilator zum gleichzeitigen Betrieb
mehrerer Aktivkohlefilter.
- Volumenstrom: max. 4.000 m³/Std. (Filterbetrieb)
- Leistung: 11 kW
- Schalldruckpegel: 90 dB
Vorhaltedauer: '.........' Monate
Einheit: psch
- Zuordnung: 431
- Zuordnung: 0

**01.0008 Hohllagen**
Vorhandene Betonflächen durch Abklopfen mit einem
Hammer oder Kette auf Hohllagen untersuchen und
entsprechende Stellen markieren.
Einheit: psch
- Zuordnung: 397
- Zuordnung: 81

**01.0009 Haftzugfestigkeit**
Vorhandenen Untergrund mit geeignetem Messwerkzeug (z.
B. Freundl-Gerät) auf vorgegebene Haftzugfestigkeit
untersuchen und protokollieren.
Anzahl Messungen: '......' St.
Einheit: psch
- Zuordnung: 397
- Zuordnung: 81

**01.0010 Druckfestigkeit**
Vorhandenen Betonuntergrund mit Schmidt-Hammer auf
Druckfestigkeit untersuchen und protokollieren.
Anzahl Messungen: '......' St.
Einheit: psch
- Zuordnung: 397
- Zuordnung: 81

**01.0011 Feuchtegehalt**
Vorhandenen Betonuntergrund mit geeignetem Messwerkzeug
(z. B. Elektronikfeuchte-Messgerät) auf Feuchtegehalt
untersuchen und protokollieren.
Anzahl Messungen: '......' St.
Einheit: psch
- Zuordnung: 397
- Zuordnung: 81

**01.0012 Bohrkern**
Bestimmung des Schichtaufbaus und der jeweiligen
Schichtstärken durch Entnahme von Bohrkernen.
Anzahl Messungen: '......' St.
Einheit: psch
- Zuordnung: 397
- Zuordnung: 81

**01.0013 Analyse Bohrkern**
Bestimmung des Chloridgehaltes im Untergrund anhand der
entnommenen
Bohrkerne (siehe Pos. '...').
Anzahl Messungen: '....' St.
Einheit: psch
- Zuordnung: 397
- Zuordnung: 81

**01.0014 Überprüfung Gefälle und Unebenheiten**
Vorhandenen Untergrund auf ausreichendes Gefälle,
Pfützenbildungen und Unebenheiten überprüfen.
Einheit: psch
- Zuordnung: 397
- Zuordnung: 81

**01.0015 Bautagebuch mit permanenten Messungen**
Vorhalten von Messgeräten zur permanenten Messung von
Luftfeuchtigkeit, Bodentemperatur, Lufttemperatur und
zur Taupunktbestimmung während der gesamten Baumaßnahme
inkl. Führen eines Bautagebuches mit der
Protokollierung der Messergebnisse.
Einheit: psch
- Zuordnung: 397
- Zuordnung: 81

**01.0016 Fräsen**
Abtragen verunreinigter Oberflächen des Betons mit
geeigneter Fräse ca. 3-5 mm tief, um einen haft- und
tragfähigen Untergrund zu erhalten inkl. Aufnahme,
Abtransport und ordnungsgemäßer Entsorgung des
Fräsgutes.
Einheit: m²
- Zuordnung: 352
- Zuordnung: 81

**01.0017 Fräsen im Bereich der Bewegungsfugen**
Maschinelles Fräsen in einer Breite
von '......' cm, ca. 3-5 mm tief inkl.
Aufnahme, Abtransport und ordnungsgemäßer Entsorgung
des Fräsgutes.
(Siehe Triflex Systemzeichnung ProDeck-1107 bzw.
ProDeck-1108)
Einheit: m
- Zuordnung: 352
- Zuordnung: 81

**01.0018 Kugelstrahlen**
Reinigung der gesamten Fläche inkl. der Bewegungs- und
Arbeitsfugenbereiche durch Kugelstrahlen im Kreuzgang
mit Blastrac-Verfahren inkl. maschinellem Beischleifen
der Anschlüsse, Reinigung der Flächen und Abtransport
sowie ordnungsgemäßer Entsorgung der Strahlrückstände.
Einheit: m²
- Zuordnung: 352
- Zuordnung: 81

**01.0019 Schleifen**
Vorbereitung des Untergrundes durch Schleifen mit
geeigneten Schleifgeräten inkl. Reinigung, Aufnahme,
Abtransport und ordnungsgemäßer Entsorgung von
anfallendem Bauschutt.
Einheit: m²
- Zuordnung: 352
- Zuordnung: 81

**01.0020 Schleifen der Anschlüsse**
Vorbereitung des Untergrundes der Wandanschlüsse sowie
der Details durch Schleifen mit geeigneten
Schleifgeräten inkl. Reinigung, Aufnahme, Abtransport
und ordnungsgemäßer Entsorgung von anfallendem
Bauschutt.
Anschlusshöhe: '.........' cm
Einheit: m
- Zuordnung: 352
- Zuordnung: 81

**01.0021 Fugenfräse/ Fugenrisshaken**
Entfernen vorhandener Fugenvergussmassen mit Fugenfräse
oder Fugenrisshaken nach Erfordernis.
Einheit: m
- Zuordnung: 352
- Zuordnung: 81

**01.0022 Egalisierung**
Egalisierung der Fugenvergussmassen bei noch
funktionstüchtigen Arbeitsfugen durch Füllen mit
gleichartigem Material oder Triflex Cryl RS 240 bzw.
Abtrag von herausgequollenem überschüssigem Material,
so dass ein flächenbündiger Abschluss erreicht wird.
Einheit: m
- Zuordnung: 352
- Zuordnung: 81

**01.0023 Vorbereitung Metalluntergründe**
Metalluntergründe gründlich mit Triflex Reiniger
abreiben und die Fläche zusätzlich anrauen.
Verbrauch: mind. 0,20 l/m²
Einheit: m²
- Zuordnung: 352
- Zuordnung: 81

**01.0024 Grundierung Wandanschluss**
Bei Beton- und Mauerwerksuntergründen. Grundieren mit
Triflex Cryl Primer 287.
Verbrauch: mind. 0,35 kg/m²
Ausführung nach den technischen Richtlinien des
Materialherstellers. Die Haftung zum Untergrund ist
immer objektbezogen zu prüfen.
Anschlusshöhe: '.........' cm
Einheit: m
- Zuordnung: 352
- Zuordnung: 81

**01.0025 Grundierung Schrammbord**
Bei Beton- und Mauerwerksuntergründen. Grundieren mit
Triflex Cryl Primer 287.
Verbrauch: mind. 0,35 kg/m²
Ausführung nach den technischen Richtlinien des
Materialherstellers. Die Haftung zum Untergrund ist
immer objektbezogen zu prüfen.
Schrammbord Höhe: '.........' cm,
Breite: '.........' cm
Einheit: m²
- Zuordnung: 352
- Zuordnung: 81

**01.0026 Grundierung Bewegungsfuge**
Bei Beton- und Mauerwerksuntergründen. Grundieren mit
Triflex Cryl Primer 287.
Verbrauch: mind. 0,35 kg/m²
Ausführung nach den technischen Richtlinien des
Materialherstellers. Die Haftung zum Untergrund ist
immer objektbezogen zu prüfen.
Bewegungsfuge Breite: '.........' cm
Einheit: m
- Zuordnung: 352
- Zuordnung: 81

**01.0027 Grundierung Wärmedämm-Verbundsystem**
Bei Wärmedämmverbundsystemen im Bereich der Fassade.
Grundieren mit Triflex Pox Primer 116+ inkl. Absandung
mit Quarzsand, Körnung 0,3-0,8 mm. Entfernung des
Überschusses nach Aushärtung.
Verbrauch Triflex Pox Primer 116+: mind. 0,30 kg/m²
Verbrauch Quarzsand 0,3-0,8 mm: mind. 0,70 kg/m²
Ausführung nach den technischen Richtlinien des
Materialherstellers. Die Haftung zum Untergrund ist
immer objektbezogen zu prüfen.
Anschlusshöhe '.........' cm
Einheit: m
- Zuordnung: 352
- Zuordnung: 81

**01.0028 Grundierung kunststoffmodifizierter Untergrund**
Bei kunststoffmodifizierten Untergründen.
Grundieren mit Triflex Pox Primer 116+ inkl. Absandung
mit Quarzsand, Körnung 0,3-0,8 mm. Entfernung des
Überschusses nach Aushärtung.
Verbrauch Triflex Pox Primer 116+: mind. 0,30 kg/m²
Verbrauch Quarzsand 0,3-0,8 mm: mind. 0,70 kg/m²
Ausführung nach den technischen Richtlinien des
Materialherstellers. Die Haftung zum Untergrund ist
immer objektbezogen zu prüfen.
Einheit: m²
- Zuordnung: 352
- Zuordnung: 81

**01.0029 Grundierung mineralischer Untergrund**
Bei mineralischen Untergründen in der Fläche.
Grundieren mit Triflex Cryl Primer 287.
Verbrauch: mind. 0,35 kg/m²
Ausführung nach den technischen Richtlinien des
Materialherstellers. Die Haftung zum Untergrund ist
immer objektbezogen zu prüfen.
Einheit: m²
- Zuordnung: 352
- Zuordnung: 81

**01.0030 Porenschließende Grundierung**
Bei porenversetzten Untergründen (Pinholes).
Grundieren mit Triflex Cryl Primer 280.
Verbrauch ohne Pinholes: mind. 0,40 kg/m², 1
Arbeitsschritt
Verbrauch bei Pinholes: mind. 0,80 kg/m², 2
Arbeitsschritte à 0,40 kg/m². Zweiter Arbeitsschritt
nach klebefreier Oberfläche
Ausführung nach den technischen Richtlinien des
Materialherstellers. Die Haftung zum Untergrund ist
immer objektbezogen zu prüfen.
Einheit: m²
- Zuordnung: 352
- Zuordnung: 81

**01.0031 Grundierung Asphalt**
Bei Asphaltuntergründen in der Fläche.
Grundieren mit Triflex Cryl Primer 222.
Verbrauch: mind. 0,40 kg/m²
Ausführung nach den technischen Richtlinien des
Materialherstellers. Die Haftung zum Untergrund ist
immer objektbezogen zu prüfen.
Einheit: m²
- Zuordnung: 352
- Zuordnung: 81

**01.0032 Grundierung Glas**
Grundieren mit Triflex Glas Primer inkl. vorheriger
Reinigung der Fläche mit Triflex Glas Reiniger.
Verbrauch Triflex Glas Reiniger: ca. 0,05 l/m²
Verbrauch Triflex Glas Primer: ca. 0,05 l/m²
Ausführung nach den technischen Richtlinien des
Materialherstellers. Die Haftung zum Untergrund ist
immer objektbezogen zu prüfen.
Einheit: m²
- Zuordnung: 352
- Zuordnung: 81

**01.0033 Grundierung Metall**
Z. B. bei Edelstahl, Stahl und Zink.
Grundieren mit Triflex Metal Primer inkl. vorheriger
Reinigung der Fläche mit Triflex Reiniger.
Verbrauch Triflex Reiniger: mind. 0,20 l/m²
Verbrauch Triflex Metal Primer: ca. 0,15 l/m²
Ausführung nach den technischen Richtlinien des
Materialherstellers. Die Haftung zum Untergrund ist
immer objektbezogen zu prüfen.
Einheit: m²
- Zuordnung: 352
- Zuordnung: 81

**01.0034 Reparaturmörtel, mineralischer Untergrund (Rt > 10 mm)**
Ausbesserung von Fehlstellen des vorhandenen
mineralischen Untergrundes mit Reparaturmörtel Triflex
Cryl RS 240 im Bereich von Rautiefen Rt >10 mm.
Triflex Cryl RS 240, Farbton 7023, Verbrauch: mind. 2,20
kg/m² pro mm Schichtdicke.
Ausführung nach den technischen Richtlinien des
Materialherstellers.
Mittlere Schichtdicke: '......'
Einheit: m²
- Zuordnung: 352
- Zuordnung: 81

**01.0035 Reparaturmörtel, bituminöser Untergrund (Rt > 10 mm)**
Ausbesserung von Fehlstellen des vorhandenen
bituminösen Untergrundes mit Reparaturmörtel Triflex
Cryl RS 242 im Bereich von Rautiefen Rt >10 mm.
Triflex Cryl RS 242, Farbton 7022, Verbrauch: mind. 2,20
kg/m² pro mm Schichtdicke.
Ausführung nach den technischen Richtlinien des
Materialherstellers.
Mittlere Schichtdicke: '......'
Einheit: m²
- Zuordnung: 352
- Zuordnung: 81

**01.0036 Ausgleichsspachtel, mineralischer Untergrund oder Asphalt (Rt > 1 bis 10 mm)**
Ausbesserung von Fehlstellen des vorhandenen
mineralischen Untergrundes oder Asphalt mit
Ausgleichsspachtel auf Basis von Triflex DeckFloor im
Bereich von Rautiefen Rt >1 bis 10 mm.
Triflex DeckFloor Ausgleichspachtel aus 33 kg Triflex
DeckFloor unter Zugabe von bis zu 20 kg Quarzsand (0,7-
1,2 mm), Farbton Grau, Verbrauch mind. 2,00 kg/m² pro
mm Schichtdicke.
Triflex Stellmittel Pulver, Zugabe je nach Temperatur
und gewünschtem Thixotropierungsgrad ca. 2 %.
Ausführung nach den technischen Richtlinien des
Materialherstellers.
Mittlere Schichtdicke: '......'
Einheit: m²
- Zuordnung: 352
- Zuordnung: 81

**01.0037 Kratzspachtel, mineralischer Untergrund oder Asphalt (Rt > 0,5 bis 1,0 mm)**
Ausbesserung von Fehlstellen des vorhandenen
mineralischen Untergrundes oder Asphalt mit
Kratzspachtel auf Basis von Triflex DeckFloor im
Bereich von Rautiefen Rt > 0,5 bis 1,0 mm.
Triflex DeckFloor Kratzspachtel aus 33 kg Triflex
DeckFloor unter Zugabe von bis zu 10 kg Quarzsand (0,2-
0,6 mm), Farbton Grau, Verbrauch mind. 2,00 kg/m² pro
mm Schichtdicke.
Ausführung nach den technischen Richtlinien des
Materialherstellers.
Mittlere Schichtdicke: '......'
Einheit: m²
- Zuordnung: 352
- Zuordnung: 81

*Hinweis*
Herstellung von Detailabdichtungen mit Triflex
ProDetail inkl. Triflex Spezialvlies.
Das Abdichtungssystem Triflex ProDetail besitzt eine
ETA-Bewertung (ETAG Nr. 06/0269) mit CE-Kennzeichnung
in den jeweils höchsten Nutzungskategorien W3, M und S,
P1 bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0038 Wandanschluss**
Abdichten des Wandanschlusses mit Triflex ProDetail
inkl. Triflex Spezialvlies.
Triflex ProDetail, Farbton 7030, Verbrauch mind. 3,00
kg/m².
Ausführung nach den technischen Richtlinien des
Materialherstellers.
(Siehe Triflex Systemzeichnung ProDeck-1102)
Anschlusshöhe: '.........' cm
Einheit: m
- Zuordnung: 363
- Zuordnung: 18

**01.0039 Schrammbord, Schwelle**
Abdichten des Anschlusses an Schrammbord und Schwelle
mit Triflex ProDetail inkl. Triflex Spezialvlies.
Triflex ProDetail, Farbton 7030, Verbrauch mind. 3,00
kg/m²
Ausführung nach den technischen Richtlinien des
Materialherstellers.
(Siehe Triflex Systemzeichnung ProDeck-1104)
Anschlusshöhe: '.........' cm
Einheit: m²
- Zuordnung: 363
- Zuordnung: 18

**01.0040 Schrammbord, Anfahrtschutz**
Verkleben eines Abdeckbleches an Schrammbord mit
Triflex Cryl Spachtel und ggf. zusätzlichen
mechanischen Verankerungen.
Triflex Cryl Spachtel, Verbrauch mind. 0,50 kg/m²
Ausführung nach den technischen Richtlinien des
Materialherstellers.
(Siehe Triflex Systemzeichnung ProDeck-1104)
Einheit: m
- Zuordnung: 363
- Zuordnung: 18

**01.0041 Entwässerungseinlauf**
Abdichten von Entwässerungseinläufen (Gully) mit
Triflex ProDetail inkl. Triflex Spezialvlies.
Triflex ProDetail, Farbton 7030, Verbrauch mind. 3,00
kg/m².
Ausführung nach den technischen Richtlinien des
Materialherstellers.
(Siehe Triflex Systemzeichnung ProDeck-1105)
Einheit: Stk
- Zuordnung: 363
- Zuordnung: 18

**01.0042 Entwässerungsrinne**
Abdichten von Entwässerungsrinnen mit Triflex ProDetail
inkl. Triflex Spezialvlies.
Triflex ProDetail, Farbton 7030, Verbrauch mind. 3,00
kg/m²
Ausführung nach den technischen Richtlinien des
Materialherstellers.
(Siehe Triflex Systemzeichnung ProDeck-1105)
Einheit: m
- Zuordnung: 363
- Zuordnung: 18

**01.0043 Stützenanschluss**
Abdichten von Stützenanschlüssen mit Triflex ProDetail
inkl. Triflex Spezialvlies.
Triflex ProDetail, Farbton 7030, Verbrauch mind. 3,00
kg/m²
Ausführung nach den technischen Richtlinien des
Materialherstellers.
(Siehe Triflex Systemzeichnung ProDeck-1103)
Anschlusshöhe: '.........' cm
Einheit: Stk
- Zuordnung: 363
- Zuordnung: 18

**01.0044 Durchdringung**
Abdichten von Durchdringungen mit Triflex ProDetail
inkl. Triflex Spezialvlies.
Triflex ProDetail, Farbton 7030, Verbrauch mind. 3,00
kg/m².
Ausführung nach den technischen Richtlinien des
Materialherstellers.
(Siehe Triflex Systemzeichnung ProDeck-1103, analog)
Anschlusshöhe: '.........' cm
Einheit: Stk
- Zuordnung: 363
- Zuordnung: 18

**01.0045 Türschwelle**
Abdichten des Anschlusses an eine Türschwelle mit
Triflex ProDetail inkl. Triflex Spezialvlies.
Triflex ProDetail, Farbton 7030, Verbrauch mind. 3,00
kg/m².
Ausführung nach den technischen Richtlinien des
Materialherstellers.
Einheit: m
- Zuordnung: 363
- Zuordnung: 18

*Hinweis*
Herstellung von Fugenabdichtungen mit Triflex ProDetail
inkl. Triflex Spezialvlies.
Das Abdichtungssystem Triflex ProDetail besitzt eine
ETA-Bewertung (ETAG Nr. 06/0269) mit CE-Kennzeichnung
in den jeweils höchsten Nutzungskategorien W3, M und S,
P1 bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0046 Bewegungsfuge Fläche**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m2 pro mm Schichtdicke
Ausführung nach den technischen Richtlinien des
Materialherstellers.
(Siehe Triflex Systemzeichnung ProDeck-1107)

Hinweis:
Bei Bewegungsfugen handelt es sich ausschließlich um
Wartungsfugen. Ggf. muss der Fugenverguss nach
Bauwerksbewegungen erneuert werden.
Einheit: m
- Zuordnung: 363
- Zuordnung: 18

**01.0047 Bewegungsfuge Wandanschluss**
Abdichten der Bewegungsfuge mit Triflex ProDetail inkl.
Triflex Spezialvlies.
Zum Einkleben des Triflex Trägerbandes Triflex Cryl
Spachtel zu beiden Seiten der Fuge ca. 4 cm breit
auftragen, Verbrauch: 1,40 kg/m² pro mm Schichtdicke.
Triflex ProDetail, Farbton 7030, Verbrauch mind. 2,10
kg/m inkl. 2 Lagen Triflex Spezialvlies, Vliesbreite 35
cm sowie eine PE-Rundschnur (geschlossenzellig)
einlegen.
Triflex FlexFiller, Farbton 7043, Verbrauch mind. 1,40
kg/m2 pro mm Schichtdicke
Ausführung nach den technischen Richtlinien des
Materialherstellers.
(Siehe Triflex Systemzeichnung ProDeck-1108)
Anschlusshöhe: '.........' cm
Hinweis:
Bei Bewegungsfugen handelt es sich ausschließlich um
Wartungsfugen. Ggf. muss der Fugenverguss nach
Bauwerksbewegungen erneuert werden.
Einheit: m
- Zuordnung: 363
- Zuordnung: 18

**01.0048 Spezialarmierung für Betonuntergründe**
Die Spezialarmierung Triflex ProMesh wird auf dem
Untergrund auf Stoß und quer (im rechten Winkel) zur zu
erwartenden Rissbildung verlegt. Triflex ProMesh wird
anschließend mit einer Grundierschicht überarbeitet und
mit der materialdurchtränkten Triflex Universalrolle
angedrückt.
Verbrauch: Triflex Cryl Primer 287 mind. 0,35 kg/m²
Ausführung nach den technischen Richtlinien des
Materialherstellers.
Einheit: m²
- Zuordnung: 363
- Zuordnung: 18

**01.0049 Spezialarmierung für Asphaltuntergründe**
Die Spezialarmierung Triflex ProMesh wird auf dem
Untergrund auf Stoß und quer (im rechten Winkel) zur zu
erwartenden Rissbildung verlegt. Triflex ProMesh wird
anschließend mit einer Grundierschicht überarbeitet und
mit der materialdurchtränkten Triflex Universalrolle
angedrückt.
Verbrauch: Triflex Cryl Primer 222 mind. 0,40 kg/m²
Ausführung nach den technischen Richtlinien des
Materialherstellers.
Einheit: m²
- Zuordnung: 363
- Zuordnung: 18

**01.0050 Flächenbeschichtung OS 11a**
Ausführung für Topdecks.
Herstellung einer Flächenbeschichtung mit Triflex
ProDeck.
Verbrauch: mind. 5,00 kg/m²
Ausführung nach den technischen Richtlinien des
Materialherstellers.

System- und Produkteigenschaften:
- Vollflächig mit Spezialgewebe armiertes
Beschichtungssystem durchgehend auf PMMA-Harzbasis
(Polymethylmethacrylat)
- Rissvermeidung durch Kraftverteilung
- Mechanisch hoch belastbar
- Schub- und scherfester Aufbau
- Nahtlos
- Systemintegrierte Detaillösungen
- Vollflächig haftend und unterlaufsicher
- Dynamische Rissüberbrückung Klasse B 3.2 (-20 °C)
gemäß DIN EN 1062-7
- Kalt applizierbar
- Schnell reaktiv
- Befahrbar nach ca. 3 Stunden (+23 °C)
- Chemisch beständig
- Witterungs- und lichtbeständig (UV, IR)
- Butylfrei
- Lösemittelfrei
- Rutschhemmend
- Erfüllt die Anforderungen der Klasse OS 11a/b gemäß
DIN 18532, Teil 6 und dem DBV Merkblatt "Parkhäuser und
Tiefgaragen" und der TR Instandhaltung in Verbindung
mit der DAfStb-Richtlinie "Schutz und Instandsetzung
von Betonbauteilen" in der jeweils gültigen Fassung
- Verwendbarkeitsnachweis gemäß VV TB, Teil A, lfd. Nr.
A 1.2.3.2 (OS 11a/b)
- Verarbeitungsbedingungen gemäß System- und
Produktbeschreibungen des Herstellers (z. B. mind.
Anwendungstemperatur ±0 °C, max. Untergrundfeuchte 6
Gew.-%, Oberflächentemperatur mind. +3 °C über dem
Taupunkt)
- Die Abdichtungen innerhalb des Systemaufbaus mit
Triflex ProDetail (Anschlüsse, Details, Fugen) sind
durch europäisch technische Bewertungen (ETA),
ausgestellt durch das Deutsche Institut für Bautechnik
(DIBt), abgesichert und erfüllen die Anforderungen der
Bauproduktenverordnung der EU (CE-Kennzeichnung) nach
ETAG Nr. 005 in der jeweils höchsten Nutzungskategorie
- Weiter können wesentliche Eigenschaften der
Abdichtung hinsichtlich Hydrolysebeständigkeit, Wurzel-
und Rhizomfestigkeit (FLL-Verfahren) sowie
Dichtigkeitsprüfung bis mind. 5 bar durch Prüfberichte
bescheinigt werden
Einheit: m²
- Zuordnung: 363
- Zuordnung: 18

**01.0051 Flächenbeschichtung OS 11b**
Ausführung für Innendecks, Tiefgaragen und Rampen.
Herstellung einer Flächenbeschichtung mit Triflex
ProDeck.
Verbrauch: mind. 4,50 kg/m²
Ausführung nach den technischen Richtlinien des
Materialherstellers.
Einheit: m²
- Zuordnung: 363
- Zuordnung: 18

**01.0052 Zulage zur Flächenbeschichtung OS 11a/b (Rt = 0,5 bis 1,0 mm)**
Zur Erzielung der Mindestschichtdicken gemäß
Instandsetzungsrichtlinie sind entsprechende
Mindestschichtdicken sowie Schichtdickenzuschläge (dz)
zur Egalisierung der Rautiefen (Rt) mit Triflex ProDeck
zu berücksichtigen.
Rt = 0,5 mm / dz = 600 µm
Verbrauch: mind. 1,00 kg/m²
Einheit: m²
- Zuordnung: 363
- Zuordnung: 18

**01.0053 Zulage zur Flächenbeschichtung OS 11a/b (Rt = 1,0 bis 2,0 mm)**
Zur Erzielung der Mindestschichtdicken gemäß
Instandsetzungsrichtlinie sind entsprechende
Mindestschichtdicken sowie Schichtdickenzuschläge (dz)
zur Egalisierung der Rautiefen (Rt) mit Triflex ProDeck
zu berücksichtigen.
Rt = 1,0 mm / dz = 1000 µm
Verbrauch: mind. 2,00 kg/m²
Einheit: m²
- Zuordnung: 363
- Zuordnung: 18

**01.0054 Nutzschicht, Variante 1: Quarzsand**
Absanden der noch frischen Flächenbeschichtung Triflex
ProDeck mit Quarzsand, Körnung 0,7-1,2 mm. Entfernung
des Überschusses nach Aushärtung.
Verbrauch: mind. 7,00 kg/m²
Ausführung nach den technischen Richtlinien des
Materialherstellers.
Einheit: m²
- Zuordnung: 352
- Zuordnung: 18

**01.0055 Nutzschicht, Variante 2: Hartkorn fein**
Absanden der noch frischen Flächenbeschichtung Triflex
ProDeck mit Hartkorn fein. Entfernung des Überschusses
nach Aushärtung.
Verbrauch: mind. 7,00 kg/m²
Ausführung nach den technischen Richtlinien des
Materialherstellers.
Einheit: m²
- Zuordnung: 352
- Zuordnung: 18

**01.0056 Versiegelung Fläche**
Versiegeln der Fläche mit Triflex Cryl Finish 209.
Verbrauch: mind. 0,70 kg/m².
Ausführung nach den technischen Richtlinien des
Materialherstellers.
Farbton: '.........' nach Wahl des
Auftraggebers.
Einheit: m²
- Zuordnung: 352
- Zuordnung: 18

**01.0057 Versiegelung Wandanschluss**
Versiegen der Wandanschlüsse mit Triflex Cryl Finish
209.
Verbrauch: mind. 0,50 kg/m².
Ausführung nach den technischen Richtlinien des
Materialherstellers.
Anschlusshöhe: '.........' cm
Farbton: '.........' nach Wahl des
Auftraggebers.
Einheit: m
- Zuordnung: 352
- Zuordnung: 18

**01.0058 Versiegelung Schrammbord, Schwelle**
Versiegeln im Bereich der aufgehenden Schrammborde /
Schwellen mit Triflex Cryl Finish 209.
Verbrauch mind. 0,50 kg/m².
Ausführung nach den technischen Richtlinien des
Materialherstellers.
Farbton: '.........' nach Wahl des
Auftraggebers.
Einheit: m
- Zuordnung: 352
- Zuordnung: 18

**01.0059 Versiegelung Geländerstütze**
Versiegeln im Bereich der aufgehenden Geländerstützen
mit Triflex Cryl Finish 209.
Verbrauch mind. 0,50 kg/m².
Ausführung nach den technischen Richtlinien des
Materialherstellers.
Anschlusshöhe: '.........' cm
Farbton: '.........' nach Wahl des
Auftraggebers.
Einheit: Stk
- Zuordnung: 352
- Zuordnung: 18

**01.0060 Versiegelung Durchdringung**
Versiegeln im Bereich der aufgehenden Durchdringungen
mit Triflex Cryl Finish 209.
Verbrauch mind. 0,50 kg/m².
Ausführung nach den technischen Richtlinien des
Materialherstellers.
Anschlusshöhe: '.........' cm
Farbton: '.........' nach Wahl des
Auftraggebers.
Einheit: Stk
- Zuordnung: 352
- Zuordnung: 18

**01.0061 Dickschichtige Markierung, Einstellplätze**
Markieren der Einstellplätze mit Triflex Cryl M 266.
Breite der Linienführung 10 cm inkl. Abkleben.
Verbrauch mind. 4,00 kg/m².
Ausführung nach den technischen Richtlinien des
Materialherstellers, siehe Triflex DMS, Variante 1.
Farbton: '.........' nach Wahl des
Auftraggebers.
Triflex DMS ist schwer entflammbar (Klasse Bfl-s1 nach
DIN EN 13501-1).
Einheit: m
- Zuordnung: 399
- Zuordnung: 34

**01.0062 Dickschichtige Markierung, Behindertenparkplätze**
Markieren der Behindertenparkplätze mit Triflex Cryl M
266 inkl. Abkleben und ggf. Vorhalten einer Schablone.
Verbrauch mind. 4,00 kg/m².
Ausführung nach den technischen Richtlinien des
Materialherstellers, siehe Triflex DMS, Variante 1.
Farbton: '.........' nach Wahl des
Auftraggebers.
Triflex DMS ist schwer entflammbar (Klasse Bfl-s1 nach
DIN EN 13501-1).
Einheit: Stk
- Zuordnung: 399
- Zuordnung: 34

**01.0063 Dickschichtige Markierung, Richtungspfeile**
Markieren der Richtungspfeile mit Triflex Cryl M 266
inkl. Abkleben und ggf. Vorhalten einer Schablone.
Davon Pfeile
- geradeaus: '.........' St.
- links: '.........' St.
- rechts: '.........' St.
Verbrauch mind. 4,00 kg/m².
Ausführung nach den technischen Richtlinien des
Materialherstellers, siehe Triflex DMS, Variante 1.
Farbton: '.........' nach Wahl des
Auftraggebers.
Triflex DMS ist schwer entflammbar (Klasse Bfl-s1 nach
DIN EN 13501-1).
Einheit: Stk
- Zuordnung: 399
- Zuordnung: 34

**01.0064 Dünnschichtige Markierung, Einstellplätze**
Markieren der Einstellplätze mit Triflex Cryl Finish
209. Breite der Linienführung 10 cm inkl. Abkleben.
Verbrauch mind. 0,70 kg/m².
Ausführung nach den technischen Richtlinien des
Materialherstellers, siehe Triflex DMS, Variante 2.
Farbton: '.........' nach Wahl des
Auftraggebers.
Triflex DMS ist schwer entflammbar (Klasse Bfl-s1 nach
DIN EN 13501-1).
Einheit: m
- Zuordnung: 399
- Zuordnung: 34

**01.0065 Dünnschichtige Markierung, Behindertenparkplätze**
Markieren der Behindertenparkplätze mit Triflex Cryl
Finish 209 inkl. Abkleben und ggf. Vorhalten einer
Schablone.
Verbrauch mind. 0,70 kg/m².
Ausführung nach den technischen Richtlinien des
Materialherstellers, siehe Triflex DMS, Variante 2.
Farbton: '.........' nach Wahl des
Auftraggebers.
Triflex DMS ist schwer entflammbar (Klasse Bfl-s1 nach
DIN EN 13501-1).
Einheit: Stk
- Zuordnung: 399
- Zuordnung: 34

**01.0066 Dünnschichtige Markierung, Richtungspfeile**
Markieren der Richtungspfeile mit Triflex Cryl Finish
209 inkl. Abkleben und ggf. Vorhalten einer Schablone.
Davon Pfeile
- geradeaus: '.........' St.
- links: '.........' St.
- rechts: '.........' St.
Verbrauch mind. 0,70 kg/m².
Ausführung nach den technischen Richtlinien des
Materialherstellers, siehe Triflex DMS, Variante 2.
Farbton: '.........' nach Wahl des
Auftraggebers.
Triflex DMS ist schwer entflammbar (Klasse Bfl-s1 nach
DIN EN 13501-1).
Einheit: Stk
- Zuordnung: 399
- Zuordnung: 34

**01.0067 Dünnschichtige Markierfarbe, Einstellplätze**
Markieren der Einstellplätze mit Preco Line 300. Breite
der Linienführung 10 cm inkl. Abkleben.
Verbrauch mind. 0,44 kg/m².
Ausführung nach den technischen Richtlinien des
Materialherstellers, siehe Triflex DMS, Variante 3.
Farbton: '.........' nach Wahl des
Auftraggebers.
Triflex DMS ist schwer entflammbar (Klasse Bfl-s1 nach
DIN EN 13501-1).
Einheit: m
- Zuordnung: 399
- Zuordnung: 34

**01.0068 Dünnschichtige Markierfarbe, Behindertenparkplätze**
Markieren der Behindertenparkplätze mitPreco Line 300
inkl. Abkleben und ggf. Vorhalten einer Schablone.
Verbrauch mind. 0,44 kg/m².
Ausführung nach den technischen Richtlinien des
Materialherstellers, siehe Triflex DMS, Variante 3.
Farbton: '.........' nach Wahl des
Auftraggebers.
Triflex DMS ist schwer entflammbar (Klasse Bfl-s1 nach
DIN EN 13501-1).
Einheit: Stk
- Zuordnung: 399
- Zuordnung: 34

**01.0069 Dünnschichtige Markierfarbe, Richtungspfeile**
Markieren der Richtungspfeile mit Preco Line 300 inkl.
Abkleben und ggf. Vorhalten einer Schablone. Davon
Pfeile
- geradeaus: '.........' St.
- links: '.........' St.
- rechts: '.........' St.
Verbrauch mind. 0,44 kg/m².
Ausführung nach den technischen Richtlinien des
Materialherstellers, siehe Triflex DMS, Variante 3.
Farbton: '.........' nach Wahl des
Auftraggebers.
Triflex DMS ist schwer entflammbar (Klasse Bfl-s1 nach
DIN EN 13501-1).
Einheit: Stk
- Zuordnung: 399
- Zuordnung: 34

**01.0070 Stundenlohnarbeit eines Vorarbeiters**
Stundenlohnarbeit eines Vorarbeiters für nicht
aufgeführte Arbeiten, jedoch zum Nachweis und nur auf
Anordnung der Bauleitung oder Bauherrn.
Einheit: h
- Zuordnung: 352
- Zuordnung: 91

**01.0071 Stundenlohnarbeit eines Facharbeiters**
Stundenlohnarbeit eines Facharbeiters für nicht
aufgeführte Arbeiten, jedoch zum Nachweis und nur auf
Anordnung der Bauleitung oder Bauherrn.
Einheit: h
- Zuordnung: 352
- Zuordnung: 91

**01.0072 Stundenlohnarbeit eines Helfers**
Stundenlohnarbeit eines Helfers für nicht aufgeführte
Arbeiten, jedoch zum Nachweis und nur auf Anordnung der
Bauleitung oder Bauherrn.
Einheit: h
- Zuordnung: 352
- Zuordnung: 91

**01.0073 Materialverbrauch auf Nachweis**
Materialverbrauch für unvorhersehbare, aber für die
Durchführung der Leistung notwendigen zusätzlichen
Arbeiten, die nicht im Leistungsverzeichnis erfasst
sind.
Die Abrechnung erfolgt nach Aufwand auf Einzelnachweis.
Einheit: kg
- Zuordnung: 352
- Zuordnung: 18

**01.0074 Entsorgung aller Abfälle und Sondermüllstoffe**
Entsorgung aller Abfälle und Sondermüllstoffe
entsprechend den derzeitig gültigen Gesetzen und
Durchführungsverordnungen.
Einheit: psch
- Zuordnung: 396
- Zuordnung: 87
